# Impermeabilización de alféizar con láminas de poliolefinas

- Propiedad del archivo: CYPE INGENIEROS, S.A.
- Formato: FIEBDC-3/2002
- Divisa: EUR
- Costes indirectos: 3.00 %
- IVA: 21.00 %

## N Aislamientos e impermeabilizaciones

### NI Impermeabilizaciones

#### NIF Fachadas

**NIF030** m Impermeabilización de alféizar con láminas de poliolefinas.
Impermeabilización de alféizar con banda de refuerzo para lámina impermeabilizante flexible tipo EVAC, BANDA W-S 14 "GURU", de 140 mm de anchura, compuesta de una doble hoja de poliolefina termoplástica con acetato de vinil etileno, con ambas caras revestidas de fibras de poliéster y polipropileno no tejidas, tipo monocapa, totalmente adherida al soporte con adhesivo cementoso mejorado, C2, color gris, preparada para recibir directamente sobre ella el vierteaguas.
Criterio de valoración económica: El precio no incluye el vierteaguas.
Incluye: Limpieza y preparación de la superficie. Aplicación del adhesivo cementoso. Colocación de la impermeabilización.
Criterio de medición de proyecto: Longitud medida según documentación gráfica de Proyecto.
Criterio de medición de obra: Se medirá la longitud realmente ejecutada según especificaciones de Proyecto.

| Código | Ud | Descripción | Rendimiento | Precio | Importe |
|---|---|---|---|---|---|
| mt09mcr021m | kg | Adhesivo cementoso mejorado, C2, según UNE-EN 12004, color gris. (material) | 0.700 | 0.41 | 0.29 |
| mt15reg020a | m | Banda de refuerzo para lámina impermeabilizante flexible tipo EVAC, BANDA W-S 14 "GURU", de 140 mm de anchura, compuesta de una doble hoja de poliolefina termoplástica con acetato de vinil etileno, con ambas caras revestidas de fibras de poliéster y polipropileno no tejidas, suministrada en rollos de 20 m de longitud. (material) | 1.050 | 2.51 | 2.64 |
| op00pis010 |  | Pistola de aire caliente para soldadura de materiales termoplásticos. | 1.000 | 0.00 | 0.00 |
| mo029 | h | Oficial 1ª aplicador de láminas impermeabilizantes. (mano de obra) | 0.130 | 23.10 | 3.00 |
| mo067 | h | Ayudante aplicador de láminas impermeabilizantes. (mano de obra) | 0.130 | 21.94 | 2.85 |
| % | % | Costes directos complementarios | 2 % | 8.78 | 0.18 |
|  |  | Costes directos |  |  | 8.96 |
