# Impermeabilización de galerías y balcones, con láminas de poliolefinas

- Propiedad del archivo: CYPE Ingenieros S.A.
- Formato: FIEBDC-3/2016
- Programa: Generador de precios de la construcción. CYPE Ingenieros, S.A.
- Fecha: 28/01/2026
- Divisa: EUR
- Costes indirectos: 3 %
- IVA: 21 %

## N Aislamientos e impermeabilizaciones

### NI Impermeabilizaciones

#### NIG Galerías y balcones

**NIG030** m² Impermeabilización de galerías y balcones, con láminas de poliolefinas.
Impermeabilización de galerías y balcones, con lámina impermeabilizante flexible tipo EVAC, WATER-STOP "GURU", compuesta de una doble hoja de poliolefina termoplástica con acetato de vinil etileno, con ambas caras revestidas de fibras de poliéster y polipropileno no tejidas, de 0,57 mm de espesor y 270 g/m², fijada al soporte con adhesivo cementoso mejorado, C2 extendido con llana dentada, fijada con adhesivo cementoso mejorado, C2 E, al soporte de mortero de cemento CEM II/B-P 32,5 N tipo M-5, confeccionado en obra con 250 kg/m³ de cemento y una proporción en volumen 1/6, con espesor medio de 4 cm y pendiente del 1% al 5%, acabado fratasado. Incluso complementos de refuerzo en tratamiento de puntos singulares con adhesivo elástico impermeabilizante monocomponente, EASEAL.
Criterio de valoración económica: El precio no incluye el pavimento.
Incluye: Limpieza del supradós del forjado. Vertido del mortero y fratasado del mismo. Colocación de la impermeabilización. Resolución de los puntos singulares.
Criterio de medición de proyecto: Superficie medida en proyección horizontal, según documentación gráfica de Proyecto, desde las caras interiores de los antepechos o petos perimetrales que la limitan.
Criterio de medición de obra: Se medirá, en proyección horizontal, la superficie realmente ejecutada según especificaciones de Proyecto, desde las caras interiores de los antepechos o petos perimetrales que la limitan.

| Código | Ud | Descripción | Rendimiento | Precio | Importe |
|---|---|---|---|---|---|
| mt09mor010c | m³ | Mortero de cemento CEM II/B-P 32,5 N tipo M-5, confeccionado en obra con 250 kg/m³ de cemento y una proporción en volumen 1/6. (material) | 0.04 | 115.3 | 4.612 |
| mt09mcr021m | kg | Adhesivo cementoso mejorado, C2, según UNE-EN 12004, color gris. (material) | 2.2 | 0.41 | 0.902 |
| mt15reg010f | m² | Lámina impermeabilizante flexible tipo EVAC, WATER-STOP "GURU", compuesta de una doble hoja de poliolefina termoplástica con acetato de vinil etileno, con ambas caras revestidas de fibras de poliéster y polipropileno no tejidas, de 0,57 mm de espesor y 270 g/m², con cuadrícula serigrafiada de guía, suministrada en rollos de 20 m de longitud y 2 m de anchura, según UNE-EN 13956. (material) | 1.03 | 13.81 | 14.224 |
| mt15reg035b | kg | Adhesivo elástico impermeabilizante monocomponente, color gris, EASEAL "GURU", a base de cemento, áridos seleccionados, aditivos orgánicos y resinas, suministrado en sacos de 20 kg, para el sellado de juntas. (material) | 0.15 | 8.09 | 1.214 |
| mo029 | h | Oficial 1ª aplicador de láminas impermeabilizantes. (mano de obra) | 0.188 | 23.97 | 4.506 |
| mo067 | h | Ayudante aplicador de láminas impermeabilizantes. (mano de obra) | 0.188 | 22.77 | 4.281 |
| % | % | Costes directos complementarios | 2 % | 29.739 | 0.595 |
|  |  | Costes directos |  |  | 30.334 |

Residuos:
- colocación: mt09mor010c; factor de residuo 0.0036
- colocación: mt09mcr021m Adhesivo cementoso mejorado, C2, según UNE-EN 12004, color gris; factor de residuo 0.07
- colocación: mt15reg010f; factor de residuo 0.035

## Recursos

**mt09mor010c** m³ Mortero de cemento CEM II/B-P 32,5 N tipo M-5
Datos técnicos: Coste energético 3724.000 MJ; Emisión de CO2 323.000 kg; Código LER 17 01 01; Masa del elemento 1900 kg; Volumen 1.266667 m3

**mt09mcr021m** kg Adhesivo cementoso mejorado, C2, según UNE-EN 12004, color gris
Datos técnicos: Coste energético 3.874 MJ; Emisión de CO2 0.344 kg; Código LER 17 09 04; Masa del elemento 1 kg; Volumen 0.000667 m3
Residuos:
- embalaje: re170203 Plástico. (componente de residuo); rendimiento 0.003 kg; Código LER 17 02 03; Masa del elemento 1 kg; Volumen 0.001667 m3

**mt15reg010f** m² Lámina impermeabilizante flexible tipo EVAC
Datos técnicos: Coste energético 8.982 MJ; Emisión de CO2 0.408 kg; Código LER 17 02 03; Masa del elemento 0.27 kg; Volumen 0.00045 m3
Residuos:
- embalaje: re150101 Envases de papel y cartón. (componente de residuo); rendimiento 0.012 kg; Código LER 15 01 01; Masa del elemento 1 kg; Volumen 0.001333 m3
- embalaje: re170201 Madera. (componente de residuo); rendimiento 0.018 kg; Código LER 17 02 01; Masa del elemento 1 kg; Volumen 0.000909 m3
- embalaje: re170203 Plástico; rendimiento 0.005 kg
